# Projecte de Piscina Municipal de Rodonyà (Alt Camp)

- Propietat de l'arxiu: RIB Spain
- Format: FIEBDC-3/2016
- Programa: Presto 18.04
- Tipus: pressupost
- Data dels preus: 19/11/2018
- Divisa: EUR
Import: 82624.33

## 14 DEPURACIÓ (04/01/2017)
Import: 54271.61

### 13.001 DEPURACIÓ PISCINA PETITA (04/01/2017)
Import: 16059.48

**mAS00544** u Filtre Berlin, d900, inclosa col.locació i instal.lació
1 u × 2060.9 = 2060.90
Filtre Berlin d900, inclosa col.locació i instal.lació

| Amidament | Uts. | Parcial |
|---|---|---|
| Filtració | 1 | 1.00 |
| Total |  | 1 |

**mAS30287** u Vàlvula selectora 2 1/2" classic var3 amb enllaç, inclosa col.locació i instal.lació
1 u × 474.88 = 474.88
Vàlvula selectora 2 1/2" classic var3 amb enllaç. Vàlvula selectora de 6 vies, inclosa col.locació i instal.lació

| Amidament | Uts. | Parcial |
|---|---|---|
| Filtració | 1 | 1.00 |
| Total |  | 1 |

**BS00596** Kg Sorra de particules de vidre rodo 0.4-0.8 mm, inclosa col.locació (material)
525 Kg × 0.7 = 367.50

| Amidament | Uts. | Parcial |
|---|---|---|
| Filtració | 525 | 525.00 |
| Total |  | 525 |

**mAS30286** u Vàlvula mar mot Ø 63-75, eix acer inoxidable B, inclosa col.locació i instal.lació
1 u × 1248.26 = 1248.26

| Amidament | Uts. | Parcial |
|---|---|---|
| Filtració | 1 | 1.00 |
| Total |  | 1 |

**mAS38776** u Bomba filtració 1,5 cv 230/400 v, inclosa col.locació i instal.lació
2 u × 480.9 = 961.80

| Amidament | Uts. | Parcial |
|---|---|---|
| Filtració | 2 | 2.00 |
| Total |  | 2 |

**ññAS20430** u Comptador d'aigua 2 polçades, tipo Woltman, Irrifont calibre 50 mm, inclosa col.locació i instal.lació
2 u × 634.19 = 1268.38

| Amidament | Uts. | Parcial |
|---|---|---|
| Ompliment | 1 | 1.00 |
| Filtració | 1 | 1.00 |
| Total |  | 2 |

**mAS22353** u Boquilla impulsió d 20 hormigón, inclosa col.locació i instal.lació
2 u × 22.51 = 45.02

| Amidament | Uts. | Parcial |
|---|---|---|
| Filtració | 2 | 2.00 |
| Total |  | 2 |

**mAS21248** u Pasamurs ABS pis /horm. R2 polçades Ø 50 , Ø 59,3, inclosa col.locació i instal.lació
2 u × 29.31 = 58.62

| Amidament | Uts. | Parcial |
|---|---|---|
| Filtració | 2 | 2.00 |
| Total |  | 2 |

**mAS00301** u Boquilla Asp rosca ext 2" i 50mm, inclosa col.locació i instal.lació
2 u × 9.25 = 18.50

| Amidament | Uts. | Parcial |
|---|---|---|
| Filtració | 2 | 2.00 |
| Total |  | 2 |

**mAS15658** u Pasamurs boquilla, inclosa col.locació i instal.lació
2 u × 12.97 = 25.94

| Amidament | Uts. | Parcial |
|---|---|---|
| Filtració | 2 | 2.00 |
| Total |  | 2 |

**mAS01466** u Desguàs piscina ABS Sor 1/2", inclosa col.locació i instal.lació
2 u × 36.94 = 73.88
Desguàs piscina ABS Sor 1 1/2" i lateral 2", inclosa col.locació i instal.lació

| Amidament | Uts. | Parcial |
|---|---|---|
| Filtració | 2 | 2.00 |
| Total |  | 2 |

**mAS54528** u Equip Floculació cont., inclosa col.locació i instal.lació
1 u × 371.56 = 371.56
Equip Floculació continu, inclosa col.locació i instal.lació

| Amidament | Uts. | Parcial |
|---|---|---|
| Filtració | 1 | 1.00 |
| Total |  | 1 |

**mAS56116** u Electrovàlvula en material plàstic Nylon 2", inclosa col.locació i instal.lació
1 u × 87.6 = 87.60

| Amidament | Uts. | Parcial |
|---|---|---|
| Ompliment | 1 | 1.00 |
| Total |  | 1 |

**BS12062** u Armari Sonda tres nivells, inclosa col.locació i instal.lació (material)
1 u × 1335.84 = 1335.84
Armari sonda de tres nivells per piscines amb sobreixidor, referència AstralPool 12062, o equivalent, complert amb accessoris i sondes per les següents funcions:
- Nivell de seguretat mínim de bombeig: para les bombes si el nivell d'aigua no té el mínim exigit per la bomba.
- Nivell de plenat: Dona senyal a la electrovàlvula d'emplenat per mantenir el nivell correcte d'aigua de la piscina. Senyal de l'electrovàlvula en 220 V II i 24 V II.
Inclou muntatje, cablejat i posada en funcionament de la instal.lació.

| Amidament | Uts. | Parcial |
|---|---|---|
| Ompliment | 1 | 1.00 |
| Total |  | 1 |

**mAS60361** u Equip automàtic de regulació PR-207 PH/CLOR, inclosa col.locació i instal.lació
1 u × 4064.82 = 4064.82

| Amidament | Uts. | Parcial |
|---|---|---|
| Desinfecció | 1 | 1.00 |
| Total |  | 1 |

**mAS57179** u Bomba peristaltica 4 l/h 3 bar, inclosa col.locació i instal.lació
1 u × 187.55 = 187.55

| Amidament | Uts. | Parcial |
|---|---|---|
| Desinfecció | 1 | 1.00 |
| Total |  | 1 |

**mAS67519** u Projector LumiPlus DC PAR56 o equivalent, inclosa col.locació i instal.lació
2 u × 315.32 = 630.64
Projector LumiPlus DC PAR56, o equivalent, inclosa col.locació i instal.lació

| Amidament | Uts. | Parcial |
|---|---|---|
| Il.luminació | 2 | 2.00 |
| Total |  | 2 |

**mAS00349** u Nínxol de fixació per projectors standard, inclosa col.locació i instal.lació
2 u × 25.67 = 51.34

| Amidament | Uts. | Parcial |
|---|---|---|
| Il.luminació | 2 | 2.00 |
| Total |  | 2 |

**mAS67513** u Font alimentació 24 Vdc 150W, inclosa col.locació i instal.lació
1 u × 114.78 = 114.78

| Amidament | Uts. | Parcial |
|---|---|---|
| Il.luminació | 1 | 1.00 |
| Total |  | 1 |

**mAS30825** u Caixa de connexions de seguretat, inclosa col.locació i instal.lació
2 u × 20 = 40.00
Caixa de connexions de seguretat amb 3 entrades de 3/4", inclosa col.locació i instal.lació

| Amidament | Uts. | Parcial |
|---|---|---|
| Il.luminació | 2 | 2.00 |
| Total |  | 2 |

**mAS28138** m Mànega pasacables per unió de projectors, inclosa col.locació i instal.lació
2 m × 4.42 = 8.84

| Amidament | Uts. | Parcial |
|---|---|---|
| Il.luminació | 2 | 2.00 |
| Total |  | 2 |

**mAS05582** m Placa reixa longitudinal per sobreeixidor, inclosa instal.lació
25 m × 61.14 = 1528.50

| Amidament | Llarg | Parcial |
|---|---|---|
| Accessoris | 25 | 25.00 |
| Total |  | 25 |

**EJ7129M5** u Dipòsit prism.a/tapa DN 250mm,PEAD,3000l,+anelles reforç,col.s/bancada (04/01/2017)
1 u × 1034.33 = 1034.33
Dipòsit prismàtic amb tapa roscada de DN 250 mm, de polietilè d'alta densitat, de 3000 l de capacitat, amb anelles de reforç, col·locat sobre bancada

| Codi | Ut | Descripció | Rendiment | Preu | Import |
|---|---|---|---|---|---|
| A0121000 | h | Oficial 1a (mà d'obra; 01/02/2017) | 3.5 | 22.58 | 79.03 |
| A0140000 | h | Manobre (mà d'obra; 01/02/2017) | 3.5 | 18.82 | 65.87 |
| BJ7129M2 | u | Dipòsit prismàtic amb tapa roscada de DN 250 mm, de polietilè d'alta densitat, de 3000 l de capacitat, amb anelles de reforç (material; 16/01/2019) | 1 | 885.81 | 885.81 |
| A%AUX0010250 | % | Despeses auxiliars mà d'obra (04/01/2017) | 2.5 % | 144.90 | 3.62 |
|  |  | Total |  |  | 1034.33 |

| Amidament | Uts. | Parcial |
|---|---|---|
| Diposit de compensació | 1 | 1.00 |
| Total |  | 1 |

### 13.003 DEPURACIÓ PISCINA GRAN
Import: 38212.13

**mAS70488** u Filtre Paris, d1400, inclosa col.locació i instal.lació
1 u × 4096.82 = 4096.82
Filtre Paris d1400, inclosa col.locació i instal.lació

| Amidament | Uts. | Parcial |
|---|---|---|
| Filtració | 1 | 1.00 |
| Total |  | 1 |

**mAS00776** u Bateria de valvules manual 5 val D90, inclosa col.locació i instal.lació
1 u × 1095.95 = 1095.95

| Amidament | Uts. | Parcial |
|---|---|---|
| Filtració | 1 | 1.00 |
| Total |  | 1 |

**BS00596** Kg Sorra de particules de vidre rodo 0.4-0.8 mm, inclosa col.locació
1650 Kg × 0.7 = 1155.00

| Amidament | Uts. | Parcial |
|---|---|---|
| Filtració | 1650 | 1650.00 |
| Total |  | 1650 |

**BS10697** Kg Sorra de particules de vidre rodo 1-2 mm, inclosa col.locació (material)
450 Kg × 0.7 = 315.00

| Amidament | Uts. | Parcial |
|---|---|---|
| Filtració | 450 | 450.00 |
| Total |  | 450 |

**mAS30288** u Vàlvula mar mot Ø 110 , eix acer inoxidable B, inclosa col.locació i instal.lació
1 u × 1553.42 = 1553.42
Vàlvula mar mot Ø 110, eix acer inoxidable B, inclosa col.locació i instal.lació

| Amidament | Uts. | Parcial |
|---|---|---|
| Filtració | 1 | 1.00 |
| Total |  | 1 |

**mAS08003** u Bomba filtració 3,5 cv 230/400 v, inclosa col.locació i instal.lació
2 u × 2709.48 = 5418.96

| Amidament | Uts. | Parcial |
|---|---|---|
| Filtració | 2 | 2.00 |
| Total |  | 2 |

**ññAS20432** u Comptador de agua 3 pulgades, tipo Woltman, Irrifont calibre 90 mm, inclosa col.locació i instal.lació
1 u × 740.54 = 740.54

| Amidament | Uts. | Parcial |
|---|---|---|
| Filtració | 1 | 1.00 |
| Total |  | 1 |

**mAS22353** u Boquilla impulsió d 20 hormigón, inclosa col.locació i instal.lació
4 u × 22.51 = 90.04

| Amidament | Uts. | Parcial |
|---|---|---|
| Filtració | 4 | 4.00 |
| Total |  | 4 |

**mAS21248** u Pasamurs ABS pis /horm. R2 polçades Ø 50 , Ø 59,3, inclosa col.locació i instal.lació
4 u × 29.31 = 117.24

| Amidament | Uts. | Parcial |
|---|---|---|
| Filtració | 4 | 4.00 |
| Total |  | 4 |

**mAS00301** u Boquilla Asp rosca ext 2" i 50mm, inclosa col.locació i instal.lació
2 u × 9.25 = 18.50

| Amidament | Uts. | Parcial |
|---|---|---|
| Filtració | 2 | 2.00 |
| Total |  | 2 |

**mAS15658** u Pasamurs boquilla, inclosa col.locació i instal.lació
2 u × 12.97 = 25.94

| Amidament | Uts. | Parcial |
|---|---|---|
| Filtració | 2 | 2.00 |
| Total |  | 2 |

**mAS20285** u Desguàs piscina poliester 515x515 d110 Inox, inclosa col.locació i instal.lació
2 u × 734.66 = 1469.32

| Amidament | Uts. | Parcial |
|---|---|---|
| Filtració | 2 | 2.00 |
| Total |  | 2 |

**mAS54528** u Equip Floculació cont., inclosa col.locació i instal.lació
1 u × 371.56 = 371.56

| Amidament | Uts. | Parcial |
|---|---|---|
| Filtració | 1 | 1.00 |
| Total |  | 1 |

**ññAS20430** u Comptador d'aigua 2 polçades, tipo Woltman, Irrifont calibre 50 mm, inclosa col.locació i instal.lació
1 u × 634.19 = 634.19

**mAS56116** u Electrovàlvula en material plàstic Nylon 2", inclosa col.locació i instal.lació
1 u × 87.6 = 87.60

| Amidament | Uts. | Parcial |
|---|---|---|
| Ompliment | 1 | 1.00 |
| Total |  | 1 |

**BS12062** u Armari Sonda tres nivells, inclosa col.locació i instal.lació
1 u × 1335.84 = 1335.84

**mAS60361** u Equip automàtic de regulació PR-207 PH/CLOR, inclosa col.locació i instal.lació
1 u × 4064.82 = 4064.82

| Amidament | Uts. | Parcial |
|---|---|---|
| Desinfecció | 1 | 1.00 |
| Total |  | 1 |

**mAS57133** u Bomba dosificadora analògica de cabal constant, inclosa col.locació i instal.lació
2 u × 425.62 = 851.24

| Amidament | Uts. | Parcial |
|---|---|---|
| Desinfecció | 2 | 2.00 |
| Total |  | 2 |

**mAS921600-APQ** u Dipòsit emmagatzematge APQ 1500L, inclosa col.locació i instal.lació
2 u × 4010 = 8020.00

| Amidament | Uts. | Parcial |
|---|---|---|
| Desinfecció | 2 | 2.00 |
| Total |  | 2 |

**mAS67519** u Projector LumiPlus DC PAR56 o equivalent, inclosa col.locació i instal.lació
6 u × 315.32 = 1891.92

| Amidament | Uts. | Parcial |
|---|---|---|
| Il.luminació | 6 | 6.00 |
| Total |  | 6 |

**mAS00349** u Nínxol de fixació per projectors standard, inclosa col.locació i instal.lació
6 u × 25.67 = 154.02

| Amidament | Uts. | Parcial |
|---|---|---|
| Il.luminació | 6 | 6.00 |
| Total |  | 6 |

**mAS67514** u Font alimentació 24 Vdc 240W, inclosa col.locació i instal.lació
1 u × 413.54 = 413.54

| Amidament | Uts. | Parcial |
|---|---|---|
| Il.luminació | 1 | 1.00 |
| Total |  | 1 |

**mAS30825** u Caixa de connexions de seguretat, inclosa col.locació i instal.lació
6 u × 20 = 120.00

| Amidament | Uts. | Parcial |
|---|---|---|
| Il.luminació | 6 | 6.00 |
| Total |  | 6 |

**mAS28138** m Mànega pasacables per unió de projectors, inclosa col.locació i instal.lació
6 m × 4.42 = 26.52

| Amidament | Uts. | Parcial |
|---|---|---|
| Il.luminació | 6 | 6.00 |
| Total |  | 6 |

**mAS05582** m Placa reixa longitudinal per sobreeixidor, inclosa instal.lació
45.8 m × 61.14 = 2800.21

| Amidament | Llarg | Parcial |
|---|---|---|
| Accessoris | 45.8 | 45.80 |
| Total |  | 45.8 |

**mAS19939** u Escala Standard asimètrica inox, inclosa instal.lació
2 u × 671.97 = 1343.94

| Amidament | Uts. | Parcial |
|---|---|---|
| Accessoris | 2 | 2.00 |
| Total |  | 2 |

## 15 INSTAL·LACIONS (04/01/2017)
Import: 23314.38

### I.1 FONTANERIA (04/01/2017)
Import: 23314.38

#### I.1.2 Distribució i regulació (04/01/2017)
Import: 23314.38

**EFB19455** m Tub PE 100,DN=63mm,PN=10bar,sèrie SDR 17,UNE-EN 12201-2,connect.pressió,dific.mitjà,accessoris plàst.,fons rasa (04/01/2017)
110.54 m × 15.14 = 1673.58
Tub de polietilè de designació PE 100, de 63 mm de diàmetre nominal, de 10 bar de pressió nominal, sèrie SDR 17, UNE-EN 12201-2, connectat a pressió, amb grau de dificultat mitjà, utilitzant accessoris de plàstic i col·locat al fons de la rasa

| Codi | Ut | Descripció | Rendiment | Preu | Import |
|---|---|---|---|---|---|
| A012M000 | h | Oficial 1a muntador (mà d'obra; 01/02/2017) | 0.2 | 23.33 | 4.67 |
| A013M000 | h | Ajudant muntador (mà d'obra; 01/02/2017) | 0.205 | 20.15 | 4.13 |
| BFB19400 | m | Tub PE 100,DN=63mm,PN=10bar,sèrie SDR 17,UNE-EN 12201-2 (material; 04/01/2017) | 1.02 × 1 | 1.5 | 1.53 |
| BFWB1905 | u | Accessori p/tubs PEAD DN=63mm, plàst.,p/connec.pressió (material; 04/01/2017) | 0.3 | 15.24 | 4.57 |
| BFYB1905 | u | Pp.elem.munt.p/tubs PEAD DN=63mm,p/connec.pressió (material; 04/01/2017) | 1 | 0.11 | 0.11 |
| A%AUX0010150 | % | Despeses auxiliars mà d'obra (04/01/2017) | 1.5 % | 8.80 | 0.13 |
|  |  | Total |  |  | 15.14 |

| Amidament | Llarg | Parcial |
|---|---|---|
|  | 62 | 62.00 |
|  | 23.63 | 23.63 |
|  | 24.91 | 24.91 |
| Total |  | 110.54 |

**FFB1C455** m Tub PE 100,DN=90mm,PN=10bar,sèrie SDR 17,UNE-EN 12201-2,connect.pressió,dific.mitjà,accessoris plàst.,fons rasa (04/01/2017)
82.62 m × 29.16 = 2409.20
Tub de polietilè de designació PE 100, de 90 mm de diàmetre nominal, de 10 bar de pressió nominal, sèrie SDR 17, UNE-EN 12201-2, connectat a pressió, amb grau de dificultat mitjà, utilitzant accessoris de plàstic i col·locat al fons de la rasa

| Codi | Ut | Descripció | Rendiment | Preu | Import |
|---|---|---|---|---|---|
| A012M000 | h | Oficial 1a muntador | 0.26 | 23.33 | 6.07 |
| A013M000 | h | Ajudant muntador | 0.26 | 20.15 | 5.24 |
| BFB1C400 | m | Tub PE 100,DN=90mm,PN=10bar,sèrie SDR 17,UNE-EN 12201-2 (material; 04/01/2017) | 1.02 × 1 | 3.05 | 3.11 |
| BFWB1C05 | u | Accessori p/tubs PEAD DN=90mm, plàst.,p/connec.pressió (material; 04/01/2017) | 0.3 | 47.87 | 14.36 |
| BFYB1C05 | u | Pp.elem.munt.p/tubs PEAD DN=90mm,p/connec.pressió (material; 04/01/2017) | 1 | 0.21 | 0.21 |
| A%AUX0010150 | % | Despeses auxiliars mà d'obra | 1.5 % | 11.31 | 0.17 |
|  |  | Total |  |  | 29.16 |

| Amidament | Llarg | Parcial |
|---|---|---|
|  | 26.35 | 26.35 |
|  | 41.27 | 41.27 |
|  | 15 | 15.00 |
| Total |  | 82.62 |

**FFB1F425** m Tub PE 100,DN=110mm,PN=10bar,sèrie SDR 17,UNE-EN 12201-2,soldat,dific.mitjà,accessoris plàst.,fons rasa (04/01/2017)
118.7 m × 34.33 = 4074.97
Tub de polietilè de designació PE 100, de 110 mm de diàmetre nominal, de 10 bar de pressió nominal, sèrie SDR 17, UNE-EN 12201-2, soldat, amb grau de dificultat mitjà, utilitzant accessoris de plàstic i col·locat al fons de la rasa

| Codi | Ut | Descripció | Rendiment | Preu | Import |
|---|---|---|---|---|---|
| A012M000 | h | Oficial 1a muntador | 0.32 | 23.33 | 7.47 |
| A013M000 | h | Ajudant muntador | 0.325 | 20.15 | 6.55 |
| BFB1F400 | m | Tub PE 100,DN=125mm,PN=10bar,sèrie SDR 17,UNE-EN 12201-2 (material; 04/01/2017) | 1.02 × 1 | 5.51 | 5.62 |
| BFWB1F42 | u | Accessori p/tubs PEAD DN=125mm, plàst.,10bar,p/soldar (material; 04/01/2017) | 0.2 | 67.9 | 13.58 |
| BFYB1F42 | u | Pp.elem.munt.p/tubs PEAD DN=125mm,10bar,p/soldar (material; 04/01/2017) | 1 | 0.9 | 0.90 |
| A%AUX0010150 | % | Despeses auxiliars mà d'obra | 1.5 % | 14.02 | 0.21 |
|  |  | Total |  |  | 34.33 |

| Amidament | Llarg | Parcial |
|---|---|---|
|  | 50 | 50.00 |
|  | 43.7 | 43.70 |
|  | 10 | 10.00 |
|  | 15 | 15.00 |
| Total |  | 118.7 |

**EFB1L425** m Tub PE 100,DN=200mm,PN=10bar,sèrie SDR 17,UNE-EN 12201-2,soldat,dific.mitjà,accessoris plàst.,fons rasa (04/01/2017)
166.1 m × 91.25 = 15156.63
Tub de polietilè de designació PE 100, de 200 mm de diàmetre nominal, de 10 bar de pressió nominal, sèrie SDR 17, UNE-EN 12201-2, soldat, amb grau de dificultat mitjà, utilitzant accessoris de plàstic i col·locat al fons de la rasa

| Codi | Ut | Descripció | Rendiment | Preu | Import |
|---|---|---|---|---|---|
| A012M000 | h | Oficial 1a muntador | 0.91 | 23.33 | 21.23 |
| A013M000 | h | Ajudant muntador | 0.9 | 20.15 | 18.14 |
| BFB1L400 | m | Tub de polietilè de designació PE 100, de 200 mm de diàmetre nominal, de 10 bar de pressió nominal, sèrie SDR 17, segons la norma UNE-EN 12201-2 (material; 16/01/2019) | 1.02 | 14.28 | 14.57 |
| BFWB1L42 | u | Accessori per a tubs de polietilè de densitat alta, de 200 mm de diàmetre nominal exterior, de plàstic, 10 bar de pressió nominal, per a soldar (material; 16/01/2019) | 0.2 | 171.97 | 34.39 |
| BFYB1L42 | u | Part proporcional d'elements de muntatge per a tubs de polietilè de densitat alta, de 200 mm de diàmetre nominal exterior, de 10 bar de pressió nominal, per a soldar (material; 16/01/2019) | 1 | 2.33 | 2.33 |
| A%AUX0010150 | % | Despeses auxiliars mà d'obra | 1.5 % | 39.37 | 0.59 |
|  |  | Total |  |  | 91.25 |

| Amidament | Llarg | Parcial |
|---|---|---|
|  | 25.5 | 25.50 |
|  | 17.6 | 17.60 |
|  | 45.65 | 45.65 |
|  | 29.65 | 29.65 |
|  | 22.7 | 22.70 |
|  | 25 | 25.00 |
| Total |  | 166.1 |

## 16 EQUIPAMENTS I VARIS (19/12/2016)
Import: 4451.24

**HQUA1100** u Farmaciola armari+contingut segons orden.SiS (04/01/2017)
1 u × 123.67 = 123.67
Farmaciola d'armari, amb el contingut establert a l'ordenança general de seguretat i salut en el treball

| Codi | Ut | Descripció | Rendiment | Preu | Import |
|---|---|---|---|---|---|
| BQUA1100 | u | Farmaciola armari+contingut segons orden.SiS (material; 04/01/2017) | 1 | 123.67 | 123.67 |
|  |  | Total |  |  | 123.67 |

**HQUA3100** u Material sanitari farmaciola+contingut segons orden.SiS (04/01/2017)
1 u × 81.94 = 81.94
Material sanitari per a assortir una farmaciola amb el contingut establert a l'ordenança general de seguretat i salut en el treball

| Codi | Ut | Descripció | Rendiment | Preu | Import |
|---|---|---|---|---|---|
| BQUA3100 | u | Material sanitari farmaciola+contingut segons orden.SiS (material; 04/01/2017) | 1 | 81.94 | 81.94 |
|  |  | Total |  |  | 81.94 |

**FQZ30001I** u Dutxa amb 1 ruixador i rentapeus (19/12/2016)
3 u × 871.39 = 2614.17
Subminitrament i col·locació de dutxa amb 1 ruixador i rentapeus, inclos desguàs

| Codi | Ut | Descripció | Rendiment | Preu | Import |
|---|---|---|---|---|---|
| A0121000 | h | Oficial 1a | 5 | 22.58 | 112.90 |
| A0150000 | h | Manobre especialista (mà d'obra; 01/02/2017) | 5 | 19.92 | 99.60 |
| BQZ30001I | u | Subministre de dutxa amb 1 ruixador i rentapeus , ref. codic 59777 (material) | 1 | 564.8 | 564.80 |
| B0311010 | t | Sorra pedra calc. p/forms. (material; 04/01/2017) | 4.2 | 16.18 | 67.96 |
| BFA18540Z | m | Tub PVC,DN=50mm,PN=16bar,p/encolar,UNE-EN 1452-2 (material; 19/12/2016) | 5 | 2.65 | 13.25 |
| %m | % | Despeses auxiliars (19/12/2016) | 1.5 % | 858.51 | 12.88 |
|  |  | Total |  |  | 871.39 |

**FQ221031** u Paperera peu planxa despleg.ac.galv.,cap.=60l,anc.dau form. (04/01/2017)
2 u × 198.15 = 396.30
Paperera de peu de planxa desplegada d'acer galvanitzat, de 60 l de capacitat, ancorada amb dau de formigó

| Codi | Ut | Descripció | Rendiment | Preu | Import |
|---|---|---|---|---|---|
| A0121000 | h | Oficial 1a | 0.4 | 22.58 | 9.03 |
| A0140000 | h | Manobre | 0.75 | 18.82 | 14.12 |
| BQ221030 | u | Paperera peu,planxa despleg.ac.galv.,cap.=60l,p/col.encastada (material; 04/01/2017) | 1 | 165.87 | 165.87 |
| C2001000 | h | Martell trenc.man. (maquinària; 31/01/2017) | 0.75 | 3.66 | 2.75 |
| D060M0B2 | m3 | Formigó 150kg/m3,1:4:8,ciment pòrtland+fill.calc. CEM II/B-L 32,5R+pedra granit. 20mm,elab.a obra,formigonera 250l (04/01/2017) | 1.1 × 0.072 | 76.13 | 6.03 |
| A%AUX0010150 | % | Despeses auxiliars mà d'obra | 1.5 % | 23.15 | 0.35 |
|  |  | Total |  |  | 198.15 |

**FSPORT01** u Peu dret per salvavides d'acer inox
4 u × 84.3 = 337.20
Peu dret per salvavides d'acer inoxidable AISI-304 diam 43 mm, col.locat

**FSPORT02** u Suport dret per salvavides d'acer inox
4 u × 52.1 = 208.40
Suport per salvavides d'acer inoxidable AISI-304, col.locat sobre peu

**FSPORT03** u Salvavides de plàstic
4 u × 172.39 = 689.56
Salvavides de plàstic, color taronja diam exterior 730 mm

## E28 SEGURETAT (08/01/2012)
Import: 587.1

### E28R EQUIPS DE PROTECCIÓ INDIVIDUAL (08/01/2012)
Import: 317.1

**H1411111** ud EPI: Casc protector contra risc mecànic (08/01/2012)
4 ud × 10 = 40.00

**H1421110** ud EPI: Ulleres de protecció contra risc mecànic (08/01/2012)
1 ud × 2.5 = 2.50

**H1433115** ud EPI: Cascos protectors auditius (08/01/2012)
3 ud × 3.9 = 11.70

**H147N000** ud EPI: Faixa de reforç lumbar (08/01/2012)
1 ud × 5.3 = 5.30

**H15A2020** ud EPI: Cinturó portaeines (08/01/2012)
1 ud × 5.2 = 5.20

**H1481131** ud EPI: Granota de treball (08/01/2012)
4 ud × 22 = 88.00

**H1485800** ud EPI: Armilla reflectant (08/01/2012)
4 ud × 4.1 = 16.40

**H1451110** ud EPI: Guants contra riscos mecànics (08/01/2012)
10 ud × 3 = 30.00

**H1461110** ud EPI: Calçat impermeable (08/01/2012)
1 ud × 22 = 22.00

**H1465277** ud EPI: Calçat de seguretat (08/01/2012)
4 ud × 24 = 96.00

### E28W MÀ D'OBRA DE SEGURETAT (08/01/2012)
Import: 270

**HQUZM000** ud Cost mensual de neteja de casetes d'obra (08/01/2012)
1 ud × 125 = 125.00

**HQUAP000** ud Cost mensual formació en seguretat i higiene (08/01/2012)
1 ud × 74 = 74.00

**HQUAM000** ud Reconeixement mèdic obligatori (08/01/2012)
1 ud × 71 = 71.00

## Preus auxiliars

**D060M0B2** m3 Formigó 150kg/m3,1:4:8,ciment pòrtland+fill.calc. CEM II/B-L 32,5R+pedra granit. 20mm,elab.a obra,formigonera 250l (04/01/2017)
Preu: 76.13
Formigó de 150 kg/m3, amb una proporció en volum 1:4:8, amb ciment pòrtland amb filler calcari CEM II/B-L 32,5 R i granulat de pedra granítica de grandària màxima 20 mm, elaborat a l'obra amb formigonera de 250 l

| Codi | Ut | Descripció | Rendiment | Preu | Import |
|---|---|---|---|---|---|
| A0150000 | h | Manobre especialista | 0.9 | 19.92 | 17.93 |
| B0111000 | m3 | Aigua (material; 04/01/2017) | 0.18 | 1.67 | 0.30 |
| B0312010 | t | Sorra pedra granit. p/forms. (material; 04/01/2017) | 0.65 | 17.8 | 11.57 |
| B0332Q10 | t | Grava pedra granit.20mm p/forms. (material; 04/01/2017) | 1.55 | 18.87 | 29.25 |
| B0512401 | t | Ciment pòrtland+fill.calc. CEM II/B-L 32,5R,sacs (material; 04/01/2017) | 0.15 | 103.3 | 15.50 |
| C1705700 | h | Formigonera 250l (maquinària; 31/01/2017) | 0.45 | 3.11 | 1.40 |
| A%AUX0010100 | % | Despeses auxiliars mà d'obra (04/01/2017) | 1 % | 17.93 | 0.18 |
|  |  | Total |  |  | 76.13 |

## Recursos

**BFB19400** m Tub PE 100,DN=63mm,PN=10bar,sèrie SDR 17,UNE-EN 12201-2
Tub de polietilè de designació PE 100, de 63 mm de diàmetre nominal, de 10 bar de pressió nominal, sèrie SDR 17, segons la norma UNE-EN 12201-2

**BFWB1905** u Accessori p/tubs PEAD DN=63mm, plàst.,p/connec.pressió
Accessori per a tubs de polietilè de densitat alta, de 63 mm de diàmetre nominal exterior, de plàstic, per a connectar a pressió

**BFYB1905** u Pp.elem.munt.p/tubs PEAD DN=63mm,p/connec.pressió
Part proporcional d'elements de muntatge per a tubs de polietilè de densitat alta, de 63 mm de diàmetre nominal exterior, per a connectar a pressió

**BFB1C400** m Tub PE 100,DN=90mm,PN=10bar,sèrie SDR 17,UNE-EN 12201-2
Tub de polietilè de designació PE 100, de 90 mm de diàmetre nominal, de 10 bar de pressió nominal, sèrie SDR 17, segons la norma UNE-EN 12201-2

**BFWB1C05** u Accessori p/tubs PEAD DN=90mm, plàst.,p/connec.pressió
Accessori per a tubs de polietilè de densitat alta, de 90 mm de diàmetre nominal exterior, de plàstic, per a connectar a pressió

**BFYB1C05** u Pp.elem.munt.p/tubs PEAD DN=90mm,p/connec.pressió
Part proporcional d'elements de muntatge per a tubs de polietilè de densitat alta, de 90 mm de diàmetre nominal exterior, per a connectar a pressió

**BFB1F400** m Tub PE 100,DN=125mm,PN=10bar,sèrie SDR 17,UNE-EN 12201-2
Tub de polietilè de designació PE 100, de 125 mm de diàmetre nominal, de 10 bar de pressió nominal, sèrie SDR 17, segons la norma UNE-EN 12201-2

**BFWB1F42** u Accessori p/tubs PEAD DN=125mm, plàst.,10bar,p/soldar
Accessori per a tubs de polietilè de densitat alta, de 125 mm de diàmetre nominal exterior, de plàstic, 10 bar de pressió nominal, per a soldar

**BFYB1F42** u Pp.elem.munt.p/tubs PEAD DN=125mm,10bar,p/soldar
Part proporcional d'elements de muntatge per a tubs de polietilè de densitat alta, de 125 mm de diàmetre nominal exterior, de 10 bar de pressió nominal, per a soldar

**BQUA1100** u Farmaciola armari+contingut segons orden.SiS
Farmaciola tipus armari, amb el contingut establert a l'ordenança general de seguretat i salut en el treball

**BQUA3100** u Material sanitari farmaciola+contingut segons orden.SiS
Material sanitari per a assortir una farmaciola, amb el contingut establert a l'ordenança general de seguretat i salut en el treball

**B0311010** t Sorra pedra calc. p/forms
Sorra de pedrera de pedra calcària per a formigons

**BFA18540Z** m Tub PVC,DN=50mm,PN=16bar,p/encolar,UNE-EN 1452-2
Tub de PVC de 50 mm de diàmetre nominal, de 16 bar de pressió nominal, per a encolar, segons la norma UNE-EN 1452-2

**BQ221030** u Paperera peu,planxa despleg.ac.galv.,cap.=60l,p/col.encastada
Paperera de peu de planxa desplegada d'acer galvanitzat, de 60 l de capacitat, per a col·locació encastada

**C2001000** h Martell trenc.man
Martell trencador manual

**B0312010** t Sorra pedra granit. p/forms
Sorra de pedrera de pedra granítica per a formigons

**B0332Q10** t Grava pedra granit.20mm p/forms
Grava de pedrera de pedra granítica, de grandària màxima 20 mm, per a formigons

**B0512401** t Ciment pòrtland+fill.calc. CEM II/B-L 32,5R,sacs
Ciment pòrtland amb filler calcari CEM II/B-L 32,5 R segons UNE-EN 197-1, en sacs

**C1705700** h Formigonera 250l
Formigonera de 250 l

## Entitats
- A Coruña, C
- Alaba, C
- Alacant, C
- Albacete, C
- Almeria, C
- Astúries, C
- Avila, C
- Badajoz, C
- Balears, C
- Barcelona, C
- Biscaia, C
- Burgos, C
- CCAA Andalusia, C
- CCAA Aragó, C
- CCAA Astúries, C
- CCAA Cantàbria, C
- CCAA Canàries, C
- CCAA Castella i Ll, C
- CCAA Castella-La M, C
- CCAA Catalunya, C
- CCAA Extremadura, C
- CCAA Galícia, C
- CCAA Illes Balears, C
- CCAA La Rioja, C
- CCAA Madrid, C
- CCAA Múrcia, C
- CCAA País Basc, C
- CCAA Valenciana, C
- CF Navarra, C
- Cadis, C
- Cantàbria, C
- Castelló de la Pla, C
- Ciudad Real, C
- Conca, C
- Càceres, C
- Còrdova, C
- Espanya, C
- Girona, C
- Granada, C
- Guadalajara, C
- Guipúscoa, C
- Huelva, C
- Jaén, C
- La Rioja, C
- Las Palmas, C
- Lleida, C
- Lleó, C
- Lugo, C
- Madrid, C
- Màlaga, C
- Múrcia, C
- Navarra, C
- Osca, C
- Ourense, C
- Palència, C
- Pontevedra, C
- Salamanca, C
- Santa Cruz de Tene, C
- Saragossa, C
- Segòvia, C
- Sevilla, C
- Sòria, C
- Tarragona, C
- Terol, C
- Toledo, C
- Valladolid, C
- València, C
- Zamora, C
